# Encontre de campana amb xemeneia o conductes de ventilació

- Propietat de l'arxiu: CYPE INGENIEROS, S.A.
- Format: FIEBDC-3/2002
- Divisa: EUR
- Costos indirectes: 3.00 %
- IVA: 21.00 %

## Q Cobertes

### QR Acabaments

#### QRE Encontres

**QRE010** U Encontre de campana amb xemeneia o conductes de ventilació.
Encontre de vessant de teulat amb xemeneies o conductes de ventilació, de dimensions 60x60 cm, a coberta inclinada, impermeabilització amb banda autoadhesiva d'alumini, "TEJAS VEREA", amb la superfície en relleu i revestida per una de les seves cares amb una capa adhesiva de butil de 0,15 mm d'espessor, de 30 cm d'amplada protegida amb perfil de xapa d'acer galvanitzat, fixat al parament amb cargols.
Inclou: Col·locació de la banda autoadhesiva. Fixació del perfil metàl·lic. Segellat de junts.
Criteri d'amidament de projecte: Nombre d'unitats previstes, segons documentació gràfica de Projecte.
Criteri de mesura d'obra: Es mesurarà el nombre d'unitats realment executades segons especificacions de Projecte.

| Codi | Ut | Descripció | Rendiment | Preu | Import |
|---|---|---|---|---|---|
| mt13aev010md | m | Banda autoadhesiva d'alumini, "TEJAS VEREA", amb la superfície en relleu i revestida per una de les seves cares amb una capa adhesiva de butil de 0,15 mm d'espessor, de 30 cm d'amplada; per a l'impermeabilització de trobades. (material) | 9.600 | 10.75 | 103.20 |
| mt15acc020c | m | Perfil de xapa d'acer galvanitzat, espessor 0,8 mm, desenvolupament 300 mm, i 2 plecs. (material) | 2.400 | 2.04 | 4.90 |
| mt26aaa240be | U | Tac de niló amb cargol de cap aixamfranat, d'acer galvanitzat, de 8 mm de diàmetre i 80 mm de longitud. (material) | 10.000 | 0.55 | 5.50 |
| mt15sja020a | U | Cartutx de massilla de poliuretà, de 310 cm³. (material) | 0.408 | 7.01 | 2.86 |
| mo011 | h | Oficial 1ª muntador. (mà d'obra) | 0.318 | 30.63 | 9.74 |
| mo080 | h | Ajudant muntador. (mà d'obra) | 0.318 | 26.39 | 8.39 |
| % | % | Costos directes complementaris | 2 % | 134.59 | 2.69 |
|  |  | Costos directes |  |  | 137.28 |
