# Coberta inclinada "VEREA SYSTEM"

- Propietat de l'arxiu: CYPE INGENIEROS, S.A.
- Format: FIEBDC-3/2002
- Divisa: EUR
- Costos indirectes: 3.00 %
- IVA: 21.00 %

## Q Cobertes

### QT Inclinades

#### QTX Sistemes de terrats

**QTX015** m² Coberta inclinada "VEREA SYSTEM".
Coberta inclinada, "VEREA SYSTEM", amb un pendent mitjà del 30%, sobre tauler ceràmic i envans alleugerits sobre forjat de formigó, impermeabilització amb plaques ondulades de fibrociment sense amiant, sobre la què es col·loca una cobertura de teules ceràmiques corbes, "TEJAS VEREA", acabat amb coloració en massa Rojo, 40x15x11 cm fixades amb escuma de poliuretà i ancoratges mecànics. Inclús accessoris de fixació de les plaques i rematades.
Criteri de valoració econòmica: El preu no inclou la superfície suport ni l'aïllament tèrmic.
Inclou: Neteja de la superfície suport. Replantejament i traçat de tremujals, aiguafons i enllaços. Col·locació de la placa sota teula. Col·locació i fixació de les teules. Resolució de punts singulars.
Criteri d'amidament de projecte: Superfície de l'aiguavés mesurada en veritable magnitud, segons documentació gràfica de Projecte, sense tenir en compte el cavalcament corresponent de la teula.
Criteri de mesura d'obra: Es mesurarà, en veritable magnitud, la superfície realment executada segons especificacions de Projecte, sense tenir en compte el cavalcament corresponent de la teula.

| Codi | Ut | Descripció | Rendiment | Preu | Import |
|---|---|---|---|---|---|
| mt13aev030a | U | Perfil d'acer prelacat, "TEJAS VEREA", de 2000x90x0,5 mm, amb goteró. (material) | 0.200 | 12.60 | 2.52 |
| mt13eur120yla | U | Placa ondulada de fibrociment sense amiant, de 3000 mm de longitud, 1100 mm d'amplada i 6,5 mm de gruix, color argila; Euroclasse A1 de reacció al foc segons UNE-EN 13501-1. Segons UNE-EN 494. (material) | 0.351 | 42.41 | 14.89 |
| mt13eur100a | U | Kit d'accessoris de fixació, per a plaques ondulades de fibrociment sense amiant. (material) | 1.000 | 9.94 | 9.94 |
| mt13aev020acf | m | Pinta de ràfec, ITC 15 "TEJAS VEREA", de xapa perforada d'acer inoxidable AISI 304, per a teules corbes de 40x15 cm i plaques ondulades de fibrociment sense amiant amb perfil 177, subministrat en barres de 1,062 m de longitud. (material) | 0.170 | 17.80 | 3.03 |
| mt13tvc010aa | U | Teula ceràmica corba, "TEJAS VEREA", acabat amb coloració en massa Rojo, 40x15x11 cm, segons UNE-EN 1304. (material) | 34.200 | 0.51 | 17.44 |
| mt13aev110a | U | Ganxos d'acer inoxidable AISI 304, "TEJAS VEREA". (material) | 8.000 | 0.09 | 0.72 |
| mt13aev001b | U | Aerosol de 750 cm³ d'escuma de poliuretà, "TEJAS VEREA", color Terracota, de 22 kg/m³ de densitat, estable de -40°C a 90°C; per a aplicar amb pistola; segons UNE-EN 13165. (material) | 0.030 | 7.50 | 0.23 |
| mo020 | h | Oficial 1ª construcció. (mà d'obra) | 0.590 | 29.67 | 17.51 |
| mo113 | h | Peó ordinari construcció. (mà d'obra) | 0.590 | 24.86 | 14.67 |
| % | % | Costos directes complementaris | 2 % | 80.95 | 1.62 |
|  |  | Costos directes |  |  | 82.57 |
