# Reparació de cobertura de teules en coberta inclinada

- Propietat de l'arxiu: CYPE INGENIEROS, S.A.
- Format: FIEBDC-3/2002
- Divisa: EUR
- Costos indirectes: 3.00 %
- IVA: 21.00 %

## Q Cobertes

### QT Inclinades

#### QTY Reparacions i reforços

**QTY010** m² Reparació de cobertura de teules en coberta inclinada.
Reparació de cobertura de teules en coberta inclinada, retirant les teules deteriorades i reperant amb teules ceràmiques corbes, "TEJAS VEREA", acabat amb coloració en massa Rojo, 40x15x11 cm, fixades amb escuma de poliuretà; i càrrega de runa sobre camió o contenidor.
Inclou: Retirada de les teules malmeses. Neteja i preparació de la superfície. Fixació de les teules amb escuma. Retirada i apilament del material desmuntat. Càrrega d'enderrocs sobre camió o contenidor.
Criteri d'amidament de projecte: Superfície mesurada segons documentació gràfica de Projecte.
Criteri de mesura d'obra: Es mesurarà la superfície realment executada segons especificacions de Projecte.

| Codi | Ut | Descripció | Rendiment | Preu | Import |
|---|---|---|---|---|---|
| mt13tvc010aa | U | Teula ceràmica corba, "TEJAS VEREA", acabat amb coloració en massa Rojo, 40x15x11 cm, segons UNE-EN 1304. (material) | 10.000 | 0.51 | 5.10 |
| mt13blw110a | U | Aerosol de 750 cm³ d'escuma de poliuretà, de 22,5 kg/m³ de densitat, 140% d'expansió, 18 N/cm² de resistència a tracció i 20 N/cm² de resistència a flexió, conductivitat tèrmica 0,04 W/(mK), estable de -40°C a 100°C; per a aplicar amb pistola; segons UNE-EN 13165. (material) | 0.125 | 7.20 | 0.90 |
| mt13blw104 | U | Ganxo per subjecció de teules a llistó. (material) | 5.000 | 0.05 | 0.25 |
| mo020 | h | Oficial 1ª construcció. (mà d'obra) | 0.525 | 29.67 | 15.58 |
| mo113 | h | Peó ordinari construcció. (mà d'obra) | 0.262 | 24.86 | 6.51 |
| % | % | Costos directes complementaris | 2 % | 28.34 | 0.57 |
|  |  | Costos directes |  |  | 28.91 |
