# Encontre de campana amb xemeneia o conductes de ventilació

- Propietat de l'arxiu: CYPE Ingenieros S.A.
- Format: FIEBDC-3/2016
- Programa: Generador de preus de la construcció. CYPE Ingenieros, S.A.
- Data: 25/01/2025
- Divisa: EUR
- Costos indirectes: 3 %
- IVA: 21 %

## Q Cobertes

### QR Acabaments

#### QRE Encontres

**QRE010** U Encontre de campana amb xemeneia o conductes de ventilació.
Encontre de vessant de teulat amb xemeneies o conductes de ventilació, de dimensions 60x60 cm, a coberta inclinada, impermeabilització amb banda autoadhesiva d'alumini, "TEJAS VEREA", amb la superfície en relleu i revestida per una de les seves cares amb una capa adhesiva de butil de 0,15 mm d'espessor, de 30 cm d'amplada protegida amb perfil de xapa d'acer galvanitzat, fixat al parament amb cargols.
Inclou: Col·locació de la banda autoadhesiva. Fixació del perfil metàl·lic. Segellat de junts.
Criteri d'amidament de projecte: Nombre d'unitats previstes, segons documentació gràfica de Projecte.
Criteri de mesura d'obra: Es mesurarà el nombre d'unitats realment executades segons especificacions de Projecte.

| Codi | Ut | Descripció | Rendiment | Preu | Import |
|---|---|---|---|---|---|
| mt13aev010md | m | Banda autoadhesiva d'alumini, "TEJAS VEREA", amb la superfície en relleu i revestida per una de les seves cares amb una capa adhesiva de butil de 0,15 mm d'espessor, de 30 cm d'amplada; per a l'impermeabilització de trobades. (material) | 9.6 | 10.75 | 103.200 |
| mt15acc020c | m | Perfil de xapa d'acer galvanitzat, espessor 0,8 mm, desenvolupament 300 mm, i 2 plecs. (material) | 2.4 | 2.04 | 4.896 |
| mt26aaa240be | U | Tac de niló amb cargol de cap aixamfranat, d'acer galvanitzat, de 8 mm de diàmetre i 80 mm de longitud. (material) | 10 | 0.55 | 5.500 |
| mt15sja020a | U | Cartutx de massilla de poliuretà, de 310 cm³. (material) | 0.408 | 7.01 | 2.860 |
| mo011 | h | Oficial 1ª muntador. (mà d'obra) | 0.318 | 30.63 | 9.740 |
| mo080 | h | Ajudant muntador. (mà d'obra) | 0.318 | 26.39 | 8.392 |
| % | % | Costos directes complementaris | 2 % | 134.588 | 2.692 |
|  |  | Costos directes |  |  | 137.280 |

Residus:
- col·locació: mt13aev010md; factor de residu 0.024
- col·locació: mt15acc020c Perfil de xapa d'acer galvanitzat, espessor 0,8 mm, desenvolupament 300 mm, i 2 plecs; factor de residu 0.0158735
- col·locació: mt26aaa240be Tac de niló amb cargol de cap aixamfranat, d'acer galvanitzat, de 8 mm de diàmetre i 80 mm de longitud; factor de residu 0.00336364
- col·locació: mt15sja020a Cartutx de massilla de poliuretà, de 310 cm³; factor de residu 0.06

## Recursos

**mt13aev010md** m Banda autoadhesiva d'alumini
Dades tècniques: Cost energètic 363.493 MJ; Emissió de CO2 26.736 kg; Codi LER 17 04 02; Massa de l'element 3.24 kg; Volum 0.00216 m3
Residus:
- embalatge: re170203 Plàstic. (component de residu); rendiment 0.008 kg; Codi LER 17 02 03; Massa de l'element 1 kg; Volum 0.001667 m3

**mt15acc020c** m Perfil de xapa d'acer galvanitzat, espessor 0,8 mm, desenvolupament 300 mm, i 2 plecs
Dades tècniques: Cost energètic 59.281 MJ; Emissió de CO2 6.018 kg; Codi LER 17 04 05; Massa de l'element 2.34 kg; Volum 0.001114 m3
Residus:
- embalatge: re170203 Plàstic; rendiment 0.006 kg

**mt26aaa240be** U Tac de niló amb cargol de cap aixamfranat, d'acer galvanitzat, de 8 mm de diàmetre i 80 mm de longitud
Dades tècniques: Cost energètic 0.792 MJ; Emissió de CO2 0.066 kg; Codi LER 17 04 05; Massa de l'element 0.022 kg; Volum 0.00001 m3
Residus:
- embalatge: re150101 Envasos de paper i cartró. (component de residu); rendiment 0.001 kg; Codi LER 15 01 01; Massa de l'element 1 kg; Volum 0.001333 m3

**mt15sja020a** U Cartutx de massilla de poliuretà, de 310 cm³
Dades tècniques: Cost energètic 67.793 MJ; Emissió de CO2 3.302 kg; Codi LER 17 09 04; Massa de l'element 0.403 kg; Volum 0.000269 m3
Residus:
- embalatge: re170203 Plàstic; rendiment 0.1 kg
