# Coberta inclinada "VEREA SYSTEM"

- Propietat de l'arxiu: CYPE Ingenieros S.A.
- Format: FIEBDC-3/2016
- Programa: Generador de preus de la construcció. CYPE Ingenieros, S.A.
- Data: 28/10/2025
- Divisa: EUR
- Costos indirectes: 3 %
- IVA: 21 %

## Q Cobertes

### QT Inclinades

#### QTX Sistemes de terrats

**QTX015** m² Coberta inclinada "VEREA SYSTEM".
Coberta inclinada, "VEREA SYSTEM", amb un pendent mitjà del 30%, sobre tauler ceràmic i envans alleugerits sobre forjat de formigó, impermeabilització amb plaques ondulades de fibrociment sense amiant, sobre la què es col·loca una cobertura de teules ceràmiques corbes, "TEJAS VEREA", acabat amb coloració en massa Rojo, 40x15x11 cm fixades amb escuma de poliuretà i ancoratges mecànics. Inclús accessoris de fixació de les plaques i rematades.
Criteri de valoració econòmica: El preu no inclou la superfície suport ni l'aïllament tèrmic.
Inclou: Neteja de la superfície suport. Replantejament i traçat de tremujals, aiguafons i enllaços. Col·locació de la placa sota teula. Col·locació i fixació de les teules. Resolució de punts singulars.
Criteri d'amidament de projecte: Superfície de l'aiguavés mesurada en veritable magnitud, segons documentació gràfica de Projecte, sense tenir en compte el cavalcament corresponent de la teula.
Criteri de mesura d'obra: Es mesurarà, en veritable magnitud, la superfície realment executada segons especificacions de Projecte, sense tenir en compte el cavalcament corresponent de la teula.

| Codi | Ut | Descripció | Rendiment | Preu | Import |
|---|---|---|---|---|---|
| mt13aev030a | U | Perfil d'acer prelacat, "TEJAS VEREA", de 2000x90x0,5 mm, amb goteró. (material) | 0.2 | 12.6 | 2.520 |
| mt13eur120yla | U | Placa ondulada de fibrociment sense amiant, de 3000 mm de longitud, 1100 mm d'amplada i 6,5 mm de gruix, color argila; Euroclasse A1 de reacció al foc segons UNE-EN 13501-1. Segons UNE-EN 494. (material) | 0.351 | 42.41 | 14.886 |
| mt13eur100a | U | Kit d'accessoris de fixació, per a plaques ondulades de fibrociment sense amiant. (material) | 1 | 9.94 | 9.940 |
| mt13aev020acf | m | Pinta de ràfec, ITC 15 "TEJAS VEREA", de xapa perforada d'acer inoxidable AISI 304, per a teules corbes de 40x15 cm i plaques ondulades de fibrociment sense amiant amb perfil 177, subministrat en barres de 1,062 m de longitud. (material) | 0.17 | 17.8 | 3.026 |
| mt13tvc010aa | U | Teula ceràmica corba, "TEJAS VEREA", acabat amb coloració en massa Rojo, 40x15x11 cm, segons UNE-EN 1304. (material) | 34.2 | 0.51 | 17.442 |
| mt13aev110a | U | Ganxos d'acer inoxidable AISI 304, "TEJAS VEREA". (material) | 8 | 0.09 | 0.720 |
| mt13aev001b | U | Aerosol de 750 cm³ d'escuma de poliuretà, "TEJAS VEREA", color Terracota, de 22 kg/m³ de densitat, estable de -40°C a 90°C; per a aplicar amb pistola; segons UNE-EN 13165. (material) | 0.03 | 7.5 | 0.225 |
| mo020 | h | Oficial 1ª construcció. (mà d'obra) | 0.59 | 29.67 | 17.505 |
| mo113 | h | Peó ordinari construcció. (mà d'obra) | 0.59 | 24.86 | 14.667 |
| % | % | Costos directes complementaris | 2 % | 80.931 | 1.619 |
|  |  | Costos directes |  |  | 82.550 |

Residus:
- col·locació: mt13aev030a Perfil d'acer prelacat, "TEJAS VEREA", de 2000x90x0,5 mm, amb goteró; factor de residu 0.006
- col·locació: mt13eur120yla; factor de residu 0.0248
- col·locació: mt13aev020acf; factor de residu 0.0045
- col·locació: mt13tvc010aa Teula ceràmica corba, "TEJAS VEREA", acabat amb coloració en massa Rojo, 40x15x11 cm, segons UNE-EN 1304; factor de residu 0.0578
- col·locació: mt13aev110a Ganxos d'acer inoxidable AISI 304, "TEJAS VEREA"; factor de residu 0.005
- col·locació: mt13aev001b; factor de residu 0.06

## Recursos

**mt13aev030a** U Perfil d'acer prelacat, "TEJAS VEREA", de 2000x90x0,5 mm, amb goteró
Dades tècniques: Cost energètic 16.152 MJ; Emissió de CO2 0.687 kg; Codi LER 17 04 05; Massa de l'element 0.87 kg; Volum 0.000414 m3
Residus:
- embalatge: re170203 Plàstic. (component de residu); rendiment 0.04 kg; Codi LER 17 02 03; Massa de l'element 1 kg; Volum 0.001667 m3

**mt13eur120yla** U Placa ondulada de fibrociment sense amiant
Dades tècniques: Cost energètic 6.416 MJ; Emissió de CO2 7.137 kg; Codi LER 17 01 01; Massa de l'element 46 kg; Volum 0.030667 m3
Residus:
- embalatge: re170201 Fusta. (component de residu); rendiment 0.001 kg; Codi LER 17 02 01; Massa de l'element 1 kg; Volum 0.000909 m3
- embalatge: re170203 Plàstic; rendiment 0.05 kg

**mt13aev020acf** m Pinta de ràfec, ITC 15 "TEJAS VEREA"
Dades tècniques: Cost energètic 37.928 MJ; Emissió de CO2 5.498 kg; Codi LER 17 04 05; Massa de l'element 0.78 kg; Volum 0.000371 m3
Residus:
- embalatge: re170203 Plàstic; rendiment 0.008 kg

**mt13tvc010aa** U Teula ceràmica corba, "TEJAS VEREA", acabat amb coloració en massa Rojo, 40x15x11 cm, segons UNE-EN 1304
Dades tècniques: Cost energètic 5.427 MJ; Emissió de CO2 0.264 kg; Codi LER 17 01 03; Massa de l'element 1.3 kg; Volum 0.00104 m3
Residus:
- embalatge: re170201 Fusta; rendiment 0.003 kg
- embalatge: re170203 Plàstic; rendiment 0.002 kg

**mt13aev110a** U Ganxos d'acer inoxidable AISI 304, "TEJAS VEREA"
Dades tècniques: Cost energètic 0.191 MJ; Emissió de CO2 0.029 kg; Codi LER 17 04 05; Massa de l'element 0.004 kg; Volum 0.000002 m3
Residus:
- embalatge: re150101 Envasos de paper i cartró. (component de residu); rendiment 0.001 kg; Codi LER 15 01 01; Massa de l'element 1 kg; Volum 0.001333 m3

**mt13aev001b** U Aerosol de 750 cm³ d'escuma de poliuretà
Dades tècniques: Cost energètic 12.179 MJ; Emissió de CO2 0.594 kg; Codi LER 17 09 04; Massa de l'element 0.0165 kg; Volum 0.000011 m3
Residus:
- embalatge: re170203 Plàstic; rendiment 0.1 kg
