# Reparació de carener en coberta inclinada de teules

- Propietat de l'arxiu: CYPE Ingenieros S.A.
- Format: FIEBDC-3/2016
- Programa: Generador de preus de la construcció. CYPE Ingenieros, S.A.
- Data: 28/10/2025
- Divisa: EUR
- Costos indirectes: 3 %
- IVA: 21 %

## Q Cobertes

### QT Inclinades

#### QTY Reparacions i reforços

**QTY023** m Reparació de carener en coberta inclinada de teules.
Reparació de carener a una altura de fins a 20 m en coberta inclinada de teules, eliminant les parts deteriorades i reconstruint-la amb 3 ud/m de teula ceràmica corba, "TEJAS VEREA", acabat amb coloració en massa Rojo, 40x15x11 cm i les restants teules recuperades del ràfec, en bon estat de conservació, fixades amb escuma de poliuretà; i càrrega de runa sobre camió o contenidor.
Inclou: Desmuntatge del carener deteriorat. Recuperació de les teules en bon estat de conservació. Neteja i preparació de la superfície. Fixació de les teules amb escuma. Càrrega d'enderrocs sobre camió o contenidor.
Criteri d'amidament de projecte: Longitud mesurada segons documentació gràfica de Projecte.
Criteri de mesura d'obra: Es mesurarà la longitud realment executada segons especificacions de Projecte.

| Codi | Ut | Descripció | Rendiment | Preu | Import |
|---|---|---|---|---|---|
| mt13tvc010aa | U | Teula ceràmica corba, "TEJAS VEREA", acabat amb coloració en massa Rojo, 40x15x11 cm, segons UNE-EN 1304. (material) | 3 | 0.51 | 1.530 |
| mt13blw110a | U | Aerosol de 750 cm³ d'escuma de poliuretà, de 22,5 kg/m³ de densitat, 140% d'expansió, 18 N/cm² de resistència a tracció i 20 N/cm² de resistència a flexió, conductivitat tèrmica 0,04 W/(mK), estable de -40°C a 100°C; per a aplicar amb pistola; segons UNE-EN 13165. (material) | 0.063 | 7.2 | 0.454 |
| mt13blw104 | U | Ganxo per subjecció de teules a llistó. (material) | 2.5 | 0.05 | 0.125 |
| mo020 | h | Oficial 1ª construcció. (mà d'obra) | 0.603 | 29.67 | 17.891 |
| mo113 | h | Peó ordinari construcció. (mà d'obra) | 0.603 | 24.86 | 14.991 |
| % | % | Costos directes complementaris | 2 % | 34.991 | 0.700 |
|  |  | Costos directes |  |  | 35.691 |

Residus:
- col·locació: mt13tvc010aa Teula ceràmica corba, "TEJAS VEREA", acabat amb coloració en massa Rojo, 40x15x11 cm, segons UNE-EN 1304; factor de residu 0.0578
- col·locació: mt13blw110a; factor de residu 0.024
- col·locació: mt13blw104 Ganxo per subjecció de teules a llistó; factor de residu 0.005

## Recursos

**mt13tvc010aa** U Teula ceràmica corba, "TEJAS VEREA", acabat amb coloració en massa Rojo, 40x15x11 cm, segons UNE-EN 1304
Dades tècniques: Cost energètic 5.427 MJ; Emissió de CO2 0.264 kg; Codi LER 17 01 03; Massa de l'element 1.3 kg; Volum 0.00104 m3
Residus:
- embalatge: re170201 Fusta. (component de residu); rendiment 0.003 kg; Codi LER 17 02 01; Massa de l'element 1 kg; Volum 0.000909 m3
- embalatge: re170203 Plàstic. (component de residu); rendiment 0.002 kg; Codi LER 17 02 03; Massa de l'element 1 kg; Volum 0.001667 m3

**mt13blw110a** U Aerosol de 750 cm³ d'escuma de poliuretà
Dades tècniques: Cost energètic 4.812 MJ; Emissió de CO2 0.217 kg; Codi LER 17 06 04; Massa de l'element 0.01875 kg; Volum 0.000031 m3
Residus:
- embalatge: re150104 Envasos metàl·lics. (component de residu); rendiment 0.15 kg; Codi LER 15 01 04; Massa de l'element 1 kg; Volum 0.001667 m3

**mt13blw104** U Ganxo per subjecció de teules a llistó
Dades tècniques: Cost energètic 0.057 MJ; Emissió de CO2 0.003 kg; Codi LER 17 04 05; Massa de l'element 0.004 kg; Volum 0.000002 m3
Residus:
- embalatge: re150101 Envasos de paper i cartró. (component de residu); rendiment 0.001 kg; Codi LER 15 01 01; Massa de l'element 1 kg; Volum 0.001333 m3
